# Estación de recarga de coches eléctricos

- Propiedad del archivo: CYPE INGENIEROS, S.A.
- Formato: FIEBDC-3/2002
- Divisa: EUR
- Costes indirectos: 3.00 %
- IVA: 21.00 %

## I Instalaciones

### IE Eléctricas

#### IEB Recarga de vehículos eléctricos

**IEB010** Ud Estación de recarga de coches eléctricos.
Estación de recarga de coches eléctricos compuesta por caja de recarga de vehículo eléctrico, con pantalla LCD, teclado para una configuración rápida y directa y lector de tarjeta RFID, para modo de carga 3, según IEC 61851-1, modelo Policharger ÖN-T1 "POLICHARGER", de 184x325x108 mm, con grados de protección IP65 e IK10, para alimentación monofásica a 230 V y 50 Hz de frecuencia, de 7,4 kW de potencia, con un conector tipo 1, intensidad máxima de 32 A, según IEC 62196, colgador para cable y 5 m de cable, con protocolo de comunicación Modbus y posibilidad de comunicación vía Wi-Fi y vía Bluetooth para control desde un smartphone, tablet o PC a través de la App. Incluso elementos de fijación.
Incluye: Replanteo. Colocación. Conexionado.
Criterio de medición de proyecto: Número de unidades previstas, según documentación gráfica de Proyecto.
Criterio de medición de obra: Se medirá el número de unidades realmente ejecutadas según especificaciones de Proyecto.

| Código | Ud | Descripción | Rendimiento | Precio | Importe |
|---|---|---|---|---|---|
| mt35pol010k | Ud | Caja de recarga de vehículo eléctrico, con pantalla LCD, teclado para una configuración rápida y directa y lector de tarjeta RFID, para modo de carga 3, según IEC 61851-1, modelo Policharger ÖN-T1 "POLICHARGER", de 184x325x108 mm, con grados de protección IP65 e IK10, para alimentación monofásica a 230 V y 50 Hz de frecuencia, de 7,4 kW de potencia, con un conector tipo 1, intensidad máxima de 32 A, según IEC 62196, colgador para cable y 5 m de cable, con protocolo de comunicación Modbus y posibilidad de comunicación vía Wi-Fi y vía Bluetooth para control desde un smartphone, tablet o PC a través de la App, con elementos de fijación. (material) | 1.000 | 633.00 | 633.00 |
| mo003 | h | Oficial 1ª electricista. (mano de obra) | 1.073 | 23.74 | 25.47 |
| mo102 | h | Ayudante electricista. (mano de obra) | 1.073 | 21.90 | 23.50 |
| % | % | Costes directos complementarios | 2 % | 681.97 | 13.64 |
|  |  | Costes directos |  |  | 695.61 |
